# Fuente de alimentación 24v 0,25a

- Propiedad del archivo: CONSTRUNARIO
- Formato: FIEBDC-3/2012
- Programa: Construnario Versión 3.51
- Fecha de los precios: 02/03/2023
- Divisa: EUR

**BJC25025** u Fuente de alimentación 24v 0,25a
Precio: 77.65
Fuente de alimentación 24v 0,25a BJC, con referencia 25025 Código EAN: 8421870650546
