# Electroválvula de corte de agua 230vac

- Propiedad del archivo: CONSTRUNARIO
- Formato: FIEBDC-3/2012
- Programa: Construnario Versión 3.51
- Fecha de los precios: 02/03/2023
- Divisa: EUR

**BJC25204** u Electroválvula de corte de agua 230vac
Precio: 230.08
Electroválvula de corte de agua 230vac BJC, con referencia 25204 Código EAN: 8421870650515
