# Toma R/TV-SAT 3 salidas, derivación única, referencia 2918 de BJC

- Propiedad del archivo: CONSTRUNARIO
- Formato: FIEBDC-3/2012
- Programa: Construnario Versión 3.51
- Fecha de los precios: 02/03/2023
- Divisa: EUR

**BJC2918** u Toma R/TV-SAT 3 salidas, derivación única, referencia 2918 de BJC
Precio: 32.68
Las tomas de señal para R/TV-SAT cumplen con las normas UNE 20523 y CEI 169-2 Código EAN: 8421870654735 Código ETIM 8.0: EC000090
