# Toma R/TV-SAT 2 salidas, serie 6-12, referencia 2921 de BJC

- Propiedad del archivo: CONSTRUNARIO
- Formato: FIEBDC-3/2012
- Programa: Construnario Versión 3.51
- Fecha de los precios: 02/03/2023
- Divisa: EUR

**BJC2921** u Toma R/TV-SAT 2 salidas, serie 6-12, referencia 2921 de BJC
Precio: 21.00
Las tomas de señal para R/TV-SAT cumplen con las normas UNE 20523 y CEI 169-2 Código EAN: 8421870078104 Código ETIM 8.0: EC000090
