# Toma TV - SAT final serie, referencia 2923

- Propiedad del archivo: CONSTRUNARIO
- Formato: FIEBDC-3/2012
- Programa: Construnario Versión 3.51
- Fecha de los precios: 02/03/2023
- Divisa: EUR

**BJC2923** u Toma TV - SAT final serie, referencia 2923
Precio: 21.00
Toma TV - SAT final serie de SIEMENS, con referencia 2923 Fabricante Televés. Las tomas de señal para TV y FM cumplen con las normas UNE 20523 y CEI 16 Envase 10 unidades. Código EAN: 8421870078128 Código ETIM 8.0: EC000090
