# Toma TV-FM, serie 2-10 de BJC

- Propiedad del archivo: CONSTRUNARIO
- Formato: FIEBDC-3/2012
- Programa: Construnario Versión 3.51
- Fecha de los precios: 02/03/2023
- Divisa: EUR

**BJC2932** u Toma TV-FM, serie 2-10 de BJC
Precio: 17.41
Fabricante: televés Código EAN: 8421870078142 Código ETIM 8.0: EC000090
