# Mecanismo toma TV-FM derivación única, referencia 2934 de BJC

- Propiedad del archivo: CONSTRUNARIO
- Formato: FIEBDC-3/2012
- Programa: Construnario Versión 3.51
- Fecha de los precios: 02/03/2023
- Divisa: EUR

**BJC2934** u Mecanismo toma TV-FM derivación única, referencia 2934 de BJC
Precio: 17.41
Las tomas de señal para TV y FM cumplen con las normas UNE 20523 y CEI 169-2 Código EAN: 8421870078166 Código ETIM 8.0: EC000090
