# Carga para uso de señalizadores luminosos, referencia 3139 de BJC

- Propiedad del archivo: CONSTRUNARIO
- Formato: FIEBDC-3/2012
- Programa: Construnario Versión 3.51
- Fecha de los precios: 02/03/2023
- Divisa: EUR

**BJC3139** u Carga para uso de señalizadores luminosos, referencia 3139 de BJC
Precio: 7.43
Para señalizadores de bajo consumo o fluorescentes Código EAN: 8421870621706 Código ETIM 8.0: EC002649
