# Conector AMP modular RJ45, cat. 6 8 vías, referencia 3179 de BJC

- Propiedad del archivo: CONSTRUNARIO
- Formato: FIEBDC-3/2012
- Programa: Construnario Versión 3.51
- Fecha de los precios: 02/03/2023
- Divisa: EUR

**BJC3179** u Conector AMP modular RJ45, cat. 6 8 vías, referencia 3179 de BJC
Precio: 43.74
Apantallado Código EAN: 8421870078432
