# Herramienta conexión RJ45 Cat. 6, referencia 3180 de BJC

- Propiedad del archivo: CONSTRUNARIO
- Formato: FIEBDC-3/2012
- Programa: Construnario Versión 3.51
- Fecha de los precios: 02/03/2023
- Divisa: EUR

**BJC3180** u Herramienta conexión RJ45 Cat. 6, referencia 3180 de BJC
Precio: 571.47
Herramienta conexión RJ45 Cat. 6 Código EAN: 8421870078227
