# Caja cuadrada ciega, referencia 4022 de BJC. 150x150x65 mm

- Propiedad del archivo: CONSTRUNARIO
- Formato: FIEBDC-3/2012
- Programa: Construnario Versión 3.51
- Fecha de los precios: 02/03/2023
- Divisa: EUR

**BJC4052** u Caja cuadrada ciega, referencia 4022 de BJC. 150x150x65 mm
Precio: 69.88
Cajas fabricadas en aluminio inyectado, convenientemente protegidas por pintado • Para instalaciones a la intemperie o en ambientes húmedos y particularmente donde se precise una gran resistencia mecánica • Grado de protección IP54 (UNE 20324), IK08 (UNE-EN 50102) Código EAN: 8421870422174 Código ETIM 8.0: EC000450
