# Caja rectangular, 160x200x110 mm, referencia 4065 de BJC

- Propiedad del archivo: CONSTRUNARIO
- Formato: FIEBDC-3/2012
- Programa: Construnario Versión 3.51
- Fecha de los precios: 02/03/2023
- Divisa: EUR

**BJC4065** u Caja rectangular, 160x200x110 mm, referencia 4065 de BJC
Precio: 170.79
Tapa fija Código EAN: 8421870422228 Código ETIM 8.0: EC000450
