# Doble fondo para cajas de 110x110 mm, referencia 4540 de BJC

- Propiedad del archivo: CONSTRUNARIO
- Formato: FIEBDC-3/2012
- Programa: Construnario Versión 3.51
- Fecha de los precios: 02/03/2023
- Divisa: EUR

**BJC4540** u Doble fondo para cajas de 110x110 mm, referencia 4540 de BJC
Precio: 3.36
Doble fondo para cajas de 110x110 mm Código EAN: 8421870424055 Código ETIM 8.0: EC000013
