# Doble fondo para cajas de 150x150 mm, referencia 4547 de BJC

- Propiedad del archivo: CONSTRUNARIO
- Formato: FIEBDC-3/2012
- Programa: Construnario Versión 3.51
- Fecha de los precios: 02/03/2023
- Divisa: EUR

**BJC4547** u Doble fondo para cajas de 150x150 mm, referencia 4547 de BJC
Precio: 5.24
Doble fondo para cajas de 150x150 mm Código EAN: 8421870424123 Código ETIM 8.0: EC000013
