# Doble pulsador de persianas, referencia 5TA2114 de la serie Miro de BJC

- Propiedad del archivo: CONSTRUNARIO
- Formato: FIEBDC-3/2012
- Programa: Construnario Versión 3.51
- Fecha de los precios: 02/03/2023
- Divisa: EUR

**BJC5TA2114** u Doble pulsador de persianas, referencia 5TA2114 de la serie Miro de BJC
Precio: 31.63
Para alcanzar IP44 requiere de la junta 5TG4324 Código EAN: 4001869038018 Código ETIM 8.0: EC000044
