# Controlador de persianas para instalación en caja empotrable

- Propiedad del archivo: CONSTRUNARIO
- Formato: FIEBDC-3/2012
- Programa: Construnario Versión 3.51
- Fecha de los precios: 02/03/2023
- Divisa: EUR

**BJC5TC1272** u Controlador de persianas para instalación en caja empotrable
Precio: 49.33
Controlador de persianas para motores monofásicos. 230 V Potencia máx.: 1250 VA Funcionamiento local o centralizado Tiempo de accionamiento ajustable 1-120 seg. Envase 1 Código EAN: 4001869553535 Código ETIM 8.0: EC000615
