# Marco intermedio para mecanismos de 51x51mm, referencia 5TG1150 de BJC. Carbono metalizado

- Propiedad del archivo: CONSTRUNARIO
- Formato: FIEBDC-3/2012
- Programa: Construnario Versión 3.51
- Fecha de los precios: 02/03/2023
- Divisa: EUR

**BJC5TG1150** u Marco intermedio para mecanismos de 51x51mm, referencia 5TG1150 de BJC. Carbono metalizado
Precio: 10.49
Para mecanismos de 51x51mm Código EAN: 4001869233277 Código ETIM 8.0: EC000193
