# Marco miro cristal, referencia 5TG1202 de BJC. Cristal glassé verde

- Propiedad del archivo: CONSTRUNARIO
- Formato: FIEBDC-3/2012
- Programa: Construnario Versión 3.51
- Fecha de los precios: 02/03/2023
- Divisa: EUR

**BJC5TG1202** u Marco miro cristal, referencia 5TG1202 de BJC. Cristal glassé verde
Precio: 47.06
2 elementos horizontales Código EAN: 4001869308395 Código ETIM 8.0: EC000007
