# Marco miro cristal, referencia 5TG1204 de BJC. Cristal glassé verde

- Propiedad del archivo: CONSTRUNARIO
- Formato: FIEBDC-3/2012
- Programa: Construnario Versión 3.51
- Fecha de los precios: 02/03/2023
- Divisa: EUR

**BJC5TG1204** u Marco miro cristal, referencia 5TG1204 de BJC. Cristal glassé verde
Precio: 131.04
4 elementos horizontales Código EAN: 4001869308418 Código ETIM 8.0: EC000007
