# Salida cable carbono metalizado

- Propiedad del archivo: CONSTRUNARIO
- Formato: FIEBDC-3/2012
- Programa: Construnario Versión 3.51
- Fecha de los precios: 02/03/2023
- Divisa: EUR

**BJC5TG1221** u Salida cable carbono metalizado.
Precio: 12.63
Salida de cables carbono Metalizado SIEMENS, con referencia 5TG1221 de la familia I-Sys Color Código EAN: 4001869233925 Código ETIM 8.0: EC000011
