# Tapa TV - FM 2 salidas aluminio metalizado

- Propiedad del archivo: CONSTRUNARIO
- Formato: FIEBDC-3/2012
- Programa: Construnario Versión 3.51
- Fecha de los precios: 02/03/2023
- Divisa: EUR

**BJC5TG1253** u Tapa TV - FM 2 salidas aluminio metalizado.
Precio: 6.67
Tapa toma R/TV-SAT aluminio Metalizado SIEMENS, con referencia 5TG1253 de la familia I-Sys Color Código EAN: 4001869234113 Código ETIM 8.0: EC000011
