# Adaptador M-System 1 mm aluminio metalizado

- Propiedad del archivo: CONSTRUNARIO
- Formato: FIEBDC-3/2012
- Programa: Construnario Versión 3.51
- Fecha de los precios: 02/03/2023
- Divisa: EUR

**BJC5TG2094** u Adaptador M-System 1 mm aluminio metalizado
Precio: 11.83
Adaptador M-System 1 mm de SIEMENS, con referencia 5TG2094 aluminio metalizado de la serie Miro y Line. Envase 1 unidad. Código EAN: 4001869357263 Código ETIM 8.0: EC000011
