# Adaptadores M-System para dos módulos, referencia 5TG2095 de BJC. Aluminio

- Propiedad del archivo: CONSTRUNARIO
- Formato: FIEBDC-3/2012
- Programa: Construnario Versión 3.51
- Fecha de los precios: 02/03/2023
- Divisa: EUR

**BJC5TG2095** u Adaptadores M-System para dos módulos, referencia 5TG2095 de BJC. Aluminio
Precio: 11.83
Adaptadores M-System para dos módulos Código EAN: 4001869357270 Código ETIM 8.0: EC000011
