# Adaptadores M-System para dos módulos, referencia 5TG2097 de BJC. Carbono

- Propiedad del archivo: CONSTRUNARIO
- Formato: FIEBDC-3/2012
- Programa: Construnario Versión 3.51
- Fecha de los precios: 02/03/2023
- Divisa: EUR

**BJC5TG2097** u Adaptadores M-System para dos módulos, referencia 5TG2097 de BJC. Carbono
Precio: 11.83
Para dos módulos Código EAN: 4001869357348 Código ETIM 8.0: EC000011
