# Doble fondo ciego para cajas de 170x230 mm, referencia 6284 de BJC

- Propiedad del archivo: CONSTRUNARIO
- Formato: FIEBDC-3/2012
- Programa: Construnario Versión 3.51
- Fecha de los precios: 02/03/2023
- Divisa: EUR

**BJC6284** u Doble fondo ciego para cajas de 170x230 mm, referencia 6284 de BJC
Precio: 8.67
Doble fondo ciego para cajas 170x230 mm Código EAN: 8421870443155 Código ETIM 8.0: EC000013
