# Marco con logo Siemens, referencia S23002 de la serie Viva de BJC. Blanco polar. 2 elementos

- Propiedad del archivo: CONSTRUNARIO
- Formato: FIEBDC-3/2012
- Programa: Construnario Versión 3.51
- Fecha de los precios: 02/03/2023
- Divisa: EUR

**BJCS23002** u Marco con logo Siemens, referencia S23002 de la serie Viva de BJC. Blanco polar. 2 elementos
Precio: 2.27
86 x 157 mm Código EAN: 8421870690122 Código ETIM 8.0: EC000007
