# Marco con logo Siemens, referencia S23004-GL de la serie Viva de BJC. Gris lava. 4 elementos

- Propiedad del archivo: CONSTRUNARIO
- Formato: FIEBDC-3/2012
- Programa: Construnario Versión 3.51
- Fecha de los precios: 02/03/2023
- Divisa: EUR

**BJCS23004_GL** u Marco con logo Siemens, referencia S23004-GL de la serie Viva de BJC. Gris lava. 4 elementos
Precio: 10.35
87 x 299 mm Código EAN: 8421870936916 Código ETIM 8.0: EC000007
