# Marco con logo Siemens, referencia S23004-PL de la serie Viva de BJC. Plata luna. 4 elementos

- Propiedad del archivo: CONSTRUNARIO
- Formato: FIEBDC-3/2012
- Programa: Construnario Versión 3.51
- Fecha de los precios: 02/03/2023
- Divisa: EUR

**BJCS23004_PL** u Marco con logo Siemens, referencia S23004-PL de la serie Viva de BJC. Plata luna. 4 elementos
Precio: 10.35
88 x 299 mm Código EAN: 8421870937005 Código ETIM 8.0: EC000007
