# Detección y corte de agua (1 punto) blanco perla Mabe, serie Mega

- Propiedad del archivo: CONSTRUNARIO
- Formato: FIEBDC-3/2012
- Programa: Construnario Versión 3.51
- Fecha de los precios: 02/03/2023
- Divisa: EUR
- Código: fabrica-elec (23/03/2023)

**C1004BJC_21202** u Detección y corte de agua (1 punto) blanco perla Mabe, serie Mega

| Código | Ud | Descripción | Rendimiento | Precio | Importe |
|---|---|---|---|---|---|
| BJC25202 | u | Detector inundación de empotrar 24vDC BJC, con referencia 25202 de la familia Iris Código EAN: 8421870650423 (material) | 1.000 | 225.51 | 225.51 |
| BJC25025 | u | Fuente de alimentación 24v 0,25a BJC, con referencia 25025 Código EAN: 8421870650546 (material) | 1.000 | 77.65 | 77.65 |
| BJC25204 | u | Electroválvula de corte de agua 230vac BJC, con referencia 25204 Código EAN: 8421870650515 (material) | 1.000 | 230.08 | 230.08 |
| BJC22001_BP | u | Marco 1 elemento Zamak blanco Perla Mabe BJC, con referencia 22001-BP de la familia Mega Código EAN: 8421870666301 Código ETIM 8.0: EC000007 (material) | 1.000 | 17.89 | 17.89 |
| BJC2373_I | u | Caja universal cuadrada, referencia 2373-I de BJC. 60 mm (material) | 1.000 | 0.32 | 0.32 |
|  |  | Costes directos |  |  | 551.45 |

## Recursos

**BJC2373_I** u Caja universal cuadrada, referencia 2373-I de BJC. 60 mm
Caja universal cuadrada Material termoplástico de BJC, con referencia 2373-I Código EAN: 8421870650607 Código ETIM 8.0: EC000450
