# Caja mecanismo empotrar enlazable

- Propiedad del archivo: CONSTRUNARIO
- Formato: FIEBDC-3/2012
- Programa: Construnario Versión 3.51
- Fecha de los precios: 02/03/2023
- Divisa: EUR

| Código | Ud | Descripción | Precio |
|---|---|---|---|
| MTC_cme0527 | u | Caja mecanismo empotrar enlazable | 0.61 |
