# Conj. termostato electrónico para calefacción o ventilación blanco Satín, serie Mega

- Propiedad del archivo: CONSTRUNARIO
- Formato: FIEBDC-3/2012
- Programa: Construnario Versión 3.51
- Fecha de los precios: 02/03/2023
- Divisa: EUR
- Código: fabrica-elec (23/03/2023)

**PBJC_11011251** u Conj. termostato electrónico para calefacción o ventilación blanco Satín, serie Mega
Termostato electrónico para calefacción o ventilación blanco Satín de la serie BJC Mega. - Formado por las refs. 18544, 22744-BS y 22001-BS. - Tubo PVC corrugado de M 20/gp5. - Conductor rígido de 1,5 mm2 de Cu. - Aislamiento VV 750 V. - Incluyendo caja de registro, caja de mecanismo de modulo estrecho con tornillos, totalmente montado e instalado.

| Código | Ud | Descripción | Rendimiento | Precio | Importe |
|---|---|---|---|---|---|
| BJC18544 | u | Termostato electrónico para calefacción o ventilación BJC, con referencia 18544 230 V~/1900 W cos ? = 1 230 V~/450 W cos ? = 0,6 Regulación de 5 °C a 30 °C Histéresis ± 1 °C Envase 1 Código EAN: 8421870059899 Código ETIM 8.0: EC010927 (material) | 1.000 | 140.74 | 140.74 |
| BJC22744_BS | u | Tapa termostato electrónico ambiente blanco Satín, serie Mega (material) | 1.000 | 16.23 | 16.23 |
| BJC22001_BS | u | Marco 1 elemento Zamak blanco Satín BJC, con referencia 22001-BS de la familia Mega Código EAN: 8421870080121 Código ETIM 8.0: EC000007 (material) | 1.000 | 17.89 | 17.89 |
| MTC_AIA010B | m | Tubo curvable de PVC, corrugado, negro, diámetro'=20 mm (material) | 0.000 | 0.15 | 0.00 |
| MTC_TTC020A | m | Conductor rígido unipolar de cobre, aislado, 750 V y 2,5 mm² de sección, para red equipotencial (material) | 0.000 | 0.12 | 0.00 |
| BJC2373_I | u | Caja universal cuadrada, referencia 2373-I de BJC. 60 mm (material) | 1.000 | 0.32 | 0.32 |
| MTC_PMATAUX | % | Pequeño material (material) | 0.000 | 3 | 0.00 |
| MOC_002 | h | Oficial 1ª electricista (mano de obra) | 0.000 | 22 | 0.00 |
| MOC_100 | h | Ayudante electricista (mano de obra) | 0.000 | 20.3 | 0.00 |
|  |  | Costes directos |  |  | 175.18 |

## Recursos

**BJC22744_BS** u Tapa termostato electrónico ambiente blanco Satín, serie Mega
Tapa termostato electrónico ambiente blanco Satín, con referencia 22744-BS de la serie Mega Código EAN: 8421870085966 Código ETIM 8.0: EC000011

**MTC_AIA010B** m Tubo curvable de PVC, corrugado, negro, diámetro'=20 mm
Tubo curvable de PVC, corrugado, de color negro, de 20 mm de diámetro nominal, para canalización empotrada en obra de fábrica (paredes y techos). Resistencia a la compresión 320 N, resistencia al impacto 1 julio, temperatura de trabajo -5°C hasta 60°C, con grado de protección IP 545 según UNE 20324, no propagador de la llama. Según UNE-EN 61386-1 y UNE-EN 61386-22.

**BJC2373_I** u Caja universal cuadrada, referencia 2373-I de BJC. 60 mm
Caja universal cuadrada Material termoplástico de BJC, con referencia 2373-I Código EAN: 8421870650607 Código ETIM 8.0: EC000450
