# Regulador para LED 230Vac conmutador incandescencia aluminio Fusión Cosso, serie Mega

- Propiedad del archivo: CONSTRUNARIO
- Formato: FIEBDC-3/2012
- Programa: Construnario Versión 3.51
- Fecha de los precios: 02/03/2023
- Divisa: EUR
- Código: fabrica-elec (23/03/2023)

**PBJC_11013120** u Regulador para LED 230Vac conmutador incandescencia aluminio Fusión Cosso, serie Mega
Punto de regulación luminosa realizado con regulador para LED 230Vac conmutador incandescencia aluminio Fusión Cosso de la serie BJC Mega. - Formado por las refs. 21549-X, 22749-AC, 22001-AFC. - Tubo PVC corrugado de M 20/gp5. - Conductor rígido de 1,5 mm2 de Cu. - Aislamiento VV 750 V. - Incluyendo caja de registro, totalmente montado e instalado.

| Código | Ud | Descripción | Rendimiento | Precio | Importe |
|---|---|---|---|---|---|
| BJC21549_X | u | Regulador conmutador dimmer para lámparas led 230 Vac de BJC, con referencia 21549-X Lámparas LED 6-60 W. Incandescencia, halógenos directos (R) 6-120 W halógenos 12 V con transformador ferromagnético (L) 25-100 VA. Conmutación por pulsación. Fijación por garras o tornillos. Fusible T 1,6 H. 250V~ Disponible un listado de lámparas LED de compatibilidad testeada en: www.bjc.es/documentacion Envase 1 unidad. Código EAN: 8421870672517 Código ETIM 8.0: EC000025 (material) | 1.000 | 85.92 | 85.92 |
| BJC22749_AC | u | Tapa y botón regulador de luz antracita Cosso BJC, con referencia 22749-AC de la familia Mega Código EAN: 8421870662853 Código ETIM 8.0: EC000011 (material) | 1.000 | 12.82 | 12.82 |
| BJC22001_AFC | u | Marco 1 elemento Zamak aluminio Fusión Cosso BJC, con referencia 22001-AFC de la familia Mega Código EAN: 8421870080091 Código ETIM 8.0: EC000007 (material) | 1.000 | 15.84 | 15.84 |
| MTC_AIA010B | m | Tubo curvable de PVC, corrugado, negro, diámetro'=20 mm (material) | 0.000 | 0.15 | 0.00 |
| MTC_TTC020A | m | Conductor rígido unipolar de cobre, aislado, 750 V y 2,5 mm² de sección, para red equipotencial (material) | 0.000 | 0.12 | 0.00 |
| MTC_cme0527 | u | Caja mecanismo empotrar enlazable (material) | 1.000 | 0.61 | 0.61 |
| MTC_PMATAUX | % | Pequeño material (material) | 0.000 | 3 | 0.00 |
| MOC_002 | h | Oficial 1ª electricista (mano de obra) | 0.000 | 22 | 0.00 |
| MOC_100 | h | Ayudante electricista (mano de obra) | 0.000 | 20.3 | 0.00 |
|  |  | Costes directos |  |  | 115.19 |

## Recursos

**MTC_AIA010B** m Tubo curvable de PVC, corrugado, negro, diámetro'=20 mm
Tubo curvable de PVC, corrugado, de color negro, de 20 mm de diámetro nominal, para canalización empotrada en obra de fábrica (paredes y techos). Resistencia a la compresión 320 N, resistencia al impacto 1 julio, temperatura de trabajo -5°C hasta 60°C, con grado de protección IP 545 según UNE 20324, no propagador de la llama. Según UNE-EN 61386-1 y UNE-EN 61386-22.
