# Pulsador doble persianas marrón Mocca, serie Mega

- Propiedad del archivo: CONSTRUNARIO
- Formato: FIEBDC-3/2012
- Programa: Construnario Versión 3.51
- Fecha de los precios: 02/03/2023
- Divisa: EUR
- Código: fabrica-elec (23/03/2023)

**PBJC_11014241** u Pulsador doble persianas marrón Mocca, serie Mega
Grupo 2 pulsadores para persianas realizado con pulsador doble persianas marrón Moca de la serie BJC Mega. - Formado por las refs. 18511, 22765-AC, 22001-MMC. - Tubo PVC corrugado de M 20/gp5. - Conductor rígido de 1,5 mm2 de Cu. - Aislamiento VV 750 V. - Incluyendo caja de registro, cajas de mecanismo universal con tornillos, totalmente montado e instalado.

| Código | Ud | Descripción | Rendimiento | Precio | Importe |
|---|---|---|---|---|---|
| BJC18511 | u | Pulsador doble persianas, referencia 18511 de BJC (material) | 1.000 | 13.62 | 13.62 |
| BJC22765_AC | u | Teclas pulsador-interruptor persianas antracita Cosso BJC, con referencia 22765-AC de la familia Mega Código EAN: 8421870086284 Código ETIM 8.0: EC000011 (material) | 1.000 | 8.44 | 8.44 |
| BJC22001_MMC | u | Marco 1 elemento Zamak marrón Mocca BJC, con referencia 22001-MMC de la familia Mega Código EAN: 8421870080176 Código ETIM 8.0: EC000007 (material) | 1.000 | 15.84 | 15.84 |
| MTC_AIA010B | m | Tubo curvable de PVC, corrugado, negro, diámetro'=20 mm (material) | 0.000 | 0.15 | 0.00 |
| MTC_TTC020A | m | Conductor rígido unipolar de cobre, aislado, 750 V y 2,5 mm² de sección, para red equipotencial (material) | 0.000 | 0.12 | 0.00 |
| BJC2373_I | u | Caja universal cuadrada, referencia 2373-I de BJC. 60 mm (material) | 1.000 | 0.32 | 0.32 |
| MTC_PMATAUX | % | Pequeño material (material) | 0.000 | 3 | 0.00 |
| MOC_002 | h | Oficial 1ª electricista (mano de obra) | 0.000 | 22 | 0.00 |
| MOC_100 | h | Ayudante electricista (mano de obra) | 0.000 | 20.3 | 0.00 |
|  |  | Costes directos |  |  | 38.22 |

## Recursos

**BJC18511** u Pulsador doble persianas, referencia 18511 de BJC
Pulsador doble persianas BJC, con referencia 18511. Requiere dispositivo auxiliar propio de cada fabricante de persiana. Sin enclavamiento. 10 A 250 V~ Envase 10 Código EAN: 8421870059806 Código ETIM 8.0: EC000029

**MTC_AIA010B** m Tubo curvable de PVC, corrugado, negro, diámetro'=20 mm
Tubo curvable de PVC, corrugado, de color negro, de 20 mm de diámetro nominal, para canalización empotrada en obra de fábrica (paredes y techos). Resistencia a la compresión 320 N, resistencia al impacto 1 julio, temperatura de trabajo -5°C hasta 60°C, con grado de protección IP 545 según UNE 20324, no propagador de la llama. Según UNE-EN 61386-1 y UNE-EN 61386-22.

**BJC2373_I** u Caja universal cuadrada, referencia 2373-I de BJC. 60 mm
Caja universal cuadrada Material termoplástico de BJC, con referencia 2373-I Código EAN: 8421870650607 Código ETIM 8.0: EC000450
