# Regulador para LED 230Vac conmutador incandescencia aluminio, serie Mega

- Propiedad del archivo: CONSTRUNARIO
- Formato: FIEBDC-3/2012
- Programa: Construnario Versión 3.51
- Fecha de los precios: 02/03/2023
- Divisa: EUR
- Código: fabrica-elec (23/03/2023)

**PBJC_11015120** u Regulador para LED 230Vac conmutador incandescencia aluminio, serie Mega
Punto de regulación luminosa realizado con regulador para LED 230Vac conmutador incandescencia aluminio de la serie BJC Mega. - Formado por las refs. 21549-X, 22749-AC, 22001-AG. - Tubo PVC corrugado de M 20/gp5. - Conductor rígido de 1,5 mm2 de Cu. - Aislamiento VV 750 V. - Incluyendo caja de registro, totalmente montado e instalado.

| Código | Ud | Descripción | Rendimiento | Precio | Importe |
|---|---|---|---|---|---|
| BJC21549_X | u | Regulador conmutador dimmer para lámparas led 230 Vac de BJC, con referencia 21549-X Lámparas LED 6-60 W. Incandescencia, halógenos directos (R) 6-120 W halógenos 12 V con transformador ferromagnético (L) 25-100 VA. Conmutación por pulsación. Fijación por garras o tornillos. Fusible T 1,6 H. 250V~ Disponible un listado de lámparas LED de compatibilidad testeada en: www.bjc.es/documentacion Envase 1 unidad. Código EAN: 8421870672517 Código ETIM 8.0: EC000025 (material) | 1.000 | 85.92 | 85.92 |
| BJC22749_AC | u | Tapa y botón regulador de luz antracita Cosso BJC, con referencia 22749-AC de la familia Mega Código EAN: 8421870662853 Código ETIM 8.0: EC000011 (material) | 1.000 | 12.82 | 12.82 |
| BJC22001_AG | u | Marco luminoso, 1 elemento, referencia 22001-AG de BJC. Aluminio (material) | 1.000 | 20.13 | 20.13 |
| MTC_AIA010B | m | Tubo curvable de PVC, corrugado, negro, diámetro'=20 mm (material) | 0.000 | 0.15 | 0.00 |
| MTC_TTC020A | m | Conductor rígido unipolar de cobre, aislado, 750 V y 2,5 mm² de sección, para red equipotencial (material) | 0.000 | 0.12 | 0.00 |
| MTC_cme0527 | u | Caja mecanismo empotrar enlazable (material) | 1.000 | 0.61 | 0.61 |
| MTC_PMATAUX | % | Pequeño material (material) | 0.000 | 3 | 0.00 |
| MOC_002 | h | Oficial 1ª electricista (mano de obra) | 0.000 | 22 | 0.00 |
| MOC_100 | h | Ayudante electricista (mano de obra) | 0.000 | 20.3 | 0.00 |
|  |  | Costes directos |  |  | 119.48 |

## Recursos

**BJC22001_AG** u Marco luminoso, 1 elemento, referencia 22001-AG de BJC. Aluminio
1 elemento. 90x90mm Código EAN: 8421870080206 Código ETIM 8.0: EC000007

**MTC_AIA010B** m Tubo curvable de PVC, corrugado, negro, diámetro'=20 mm
Tubo curvable de PVC, corrugado, de color negro, de 20 mm de diámetro nominal, para canalización empotrada en obra de fábrica (paredes y techos). Resistencia a la compresión 320 N, resistencia al impacto 1 julio, temperatura de trabajo -5°C hasta 60°C, con grado de protección IP 545 según UNE 20324, no propagador de la llama. Según UNE-EN 61386-1 y UNE-EN 61386-22.
