# Detector movimiento de superficie 360º

- Propiedad del archivo: CONSTRUNARIO
- Formato: FIEBDC-3/2012
- Programa: Construnario Versión 3.51
- Fecha de los precios: 02/03/2023
- Divisa: EUR
- Código: fabrica-elec (23/03/2023)

**PBJC_11022529** u Detector movimiento de superficie 360º
Detector movimiento realizado con detector movimiento 360º de superficie. - Formado por la ref. 2390. - Tubo PVC corrugado de M 20/gp5. - Conductor rígido de 1,5 mm2 de Cu. - Aislamiento VV 750 V.

| Código | Ud | Descripción | Rendimiento | Precio | Importe |
|---|---|---|---|---|---|
| BJC2390 | u | Detector movimiento superficie techo, referencia 2390 de BJC. 230VAC 360º blanco (material) | 1.000 | 90.96 | 90.96 |
| MTC_AIA010B | m | Tubo curvable de PVC, corrugado, negro, diámetro'=20 mm (material) | 0.000 | 0.15 | 0.00 |
| MTC_TTC020A | m | Conductor rígido unipolar de cobre, aislado, 750 V y 2,5 mm² de sección, para red equipotencial (material) | 0.000 | 0.12 | 0.00 |
| MTC_PMATAUX | % | Pequeño material (material) | 0.000 | 3 | 0.00 |
| MOC_002 | h | Oficial 1ª electricista (mano de obra) | 0.000 | 22 | 0.00 |
| MOC_100 | h | Ayudante electricista (mano de obra) | 0.000 | 20.3 | 0.00 |
|  |  | Costes directos |  |  | 90.96 |

## Recursos

**BJC2390** u Detector movimiento superficie techo, referencia 2390 de BJC. 230VAC 360º blanco
Detector movimiento superficie techo 230VAC 360º blanco BJC, con referencia 2390 Tensión alimentación: 230Vac 50Hz. Consumo <1W. Capacidad del contacto: 16A cos ?? '=1 Incandes. o halógenas 230V: 3.000W. Halógenas transfo. electrónico.: 3.000W. Halógenas transfo. ferromag: 2.400W. Fluorescencia: 1.300W (130ìF) Fluocompactas: 18x7W, 12x11W, 10x15W, 10x20W, 10x23W. Área de detección: circular 7 m, 360º. Compatible con lámparas LED Necesaria conexión de neutro. Envase 1 Código EAN: 8421870678557 Código ETIM 8.0: EC000138

**MTC_AIA010B** m Tubo curvable de PVC, corrugado, negro, diámetro'=20 mm
Tubo curvable de PVC, corrugado, de color negro, de 20 mm de diámetro nominal, para canalización empotrada en obra de fábrica (paredes y techos). Resistencia a la compresión 320 N, resistencia al impacto 1 julio, temperatura de trabajo -5°C hasta 60°C, con grado de protección IP 545 según UNE 20324, no propagador de la llama. Según UNE-EN 61386-1 y UNE-EN 61386-22.
