# Interruptor unipolar antracita, serie Iris Plus

- Propiedad del archivo: CONSTRUNARIO
- Formato: FIEBDC-3/2012
- Programa: Construnario Versión 3.51
- Fecha de los precios: 02/03/2023
- Divisa: EUR
- Código: fabrica-elec (23/03/2023)

**PBJC_11022908** u Interruptor unipolar antracita, serie Iris Plus
Punto de luz sencillo realizado con interruptor unipolar antracita de la serie BJC Iris Plus. - Formado por las refs. 18505, 18705-AT, 18011-AC. - Tubo PVC corrugado de M 20/gp5. - Conductor rígido de 1,5 mm2 de Cu. - Aislamiento VV 750 V. - Incluyendo caja de registro, caja de mecanismo de modulo estrecho con tornillos, totalmente montado e instalado.

| Código | Ud | Descripción | Rendimiento | Precio | Importe |
|---|---|---|---|---|---|
| BJC18505 | u | Interruptor unipolar, referencia 18505 de BJC (material) | 1.000 | 6.33 | 6.33 |
| BJC18705_AT | u | Tecla interruptor/conmut./cruzam. negro antracita BJC, con referencia 18705-AT de la familia Iris Color Código EAN: 8421870052890 (material) | 1.000 | 6.24 | 6.24 |
| BJC18011_AC | u | Marco simple, antracita Cosso serie Iris Plus (material) | 1.000 | 8.96 | 8.96 |
| MTC_AIA010B | m | Tubo curvable de PVC, corrugado, negro, diámetro'=20 mm (material) | 0.000 | 0.15 | 0.00 |
| MTC_TTC020A | m | Conductor rígido unipolar de cobre, aislado, 750 V y 2,5 mm² de sección, para red equipotencial (material) | 0.000 | 0.12 | 0.00 |
| BJC2373_I | u | Caja universal cuadrada, referencia 2373-I de BJC. 60 mm (material) | 1.000 | 0.32 | 0.32 |
| MTC_PMATAUX | % | Pequeño material (material) | 0.000 | 3 | 0.00 |
| MOC_002 | h | Oficial 1ª electricista (mano de obra) | 0.000 | 22 | 0.00 |
| MOC_100 | h | Ayudante electricista (mano de obra) | 0.000 | 20.3 | 0.00 |
|  |  | Costes directos |  |  | 21.85 |

## Recursos

**BJC18505** u Interruptor unipolar, referencia 18505 de BJC
Interruptor unipolar BJC, con referencia 18505 de la familia Iris Código EAN: 8421870050032 Código ETIM 8.0: EC001590

**BJC18011_AC** u Marco simple, antracita Cosso serie Iris Plus
Código EAN: 8421870920281 Código ETIM 8.0: EC000007

**MTC_AIA010B** m Tubo curvable de PVC, corrugado, negro, diámetro'=20 mm
Tubo curvable de PVC, corrugado, de color negro, de 20 mm de diámetro nominal, para canalización empotrada en obra de fábrica (paredes y techos). Resistencia a la compresión 320 N, resistencia al impacto 1 julio, temperatura de trabajo -5°C hasta 60°C, con grado de protección IP 545 según UNE 20324, no propagador de la llama. Según UNE-EN 61386-1 y UNE-EN 61386-22.

**BJC2373_I** u Caja universal cuadrada, referencia 2373-I de BJC. 60 mm
Caja universal cuadrada Material termoplástico de BJC, con referencia 2373-I Código EAN: 8421870650607 Código ETIM 8.0: EC000450
