# Regulador conmutador para LED 230Vac chocolate, serie Iris

- Propiedad del archivo: CONSTRUNARIO
- Formato: FIEBDC-3/2012
- Programa: Construnario Versión 3.51
- Fecha de los precios: 02/03/2023
- Divisa: EUR
- Código: fabrica-elec (23/03/2023)

**PBJC_11024320** u Regulador conmutador para LED 230Vac chocolate, serie Iris
Punto de regulación luminosa realizado con regulador conmutador para LED 230Vac chocolate de la serie BJC Iris. - Formado por las refs. 21549-X, 18749-CH, 18001-CH. - Tubo PVC corrugado de M 20/gp5. - Conductor rígido de 1,5 mm2 de Cu. - Aislamiento VV 750 V. - Incluyendo caja de registro, totalmente montado e instalado.

| Código | Ud | Descripción | Rendimiento | Precio | Importe |
|---|---|---|---|---|---|
| BJC21549_X | u | Regulador conmutador dimmer para lámparas led 230 Vac de BJC, con referencia 21549-X Lámparas LED 6-60 W. Incandescencia, halógenos directos (R) 6-120 W halógenos 12 V con transformador ferromagnético (L) 25-100 VA. Conmutación por pulsación. Fijación por garras o tornillos. Fusible T 1,6 H. 250V~ Disponible un listado de lámparas LED de compatibilidad testeada en: www.bjc.es/documentacion Envase 1 unidad. Código EAN: 8421870672517 Código ETIM 8.0: EC000025 (material) | 1.000 | 85.92 | 85.92 |
| BJC18749_CH | u | Tapa con botón regulador, referencia 18749-CH de la serie Iris y Mega de BJC. Chocolate Código EAN: 8421870688877 Código ETIM 8.0: EC000011 (material) | 1.000 | 14.03 | 14.03 |
| BJC18001_CH | u | Marco 1 elemento Chocolate BJC, con referencia 18001-CH de la familia Iris Color Código EAN: 8421870667186 Código ETIM 8.0: EC000007 (material) | 1.000 | 9.42 | 9.42 |
| MTC_AIA010B | m | Tubo curvable de PVC, corrugado, negro, diámetro'=20 mm (material) | 0.000 | 0.15 | 0.00 |
| MTC_TTC020A | m | Conductor rígido unipolar de cobre, aislado, 750 V y 2,5 mm² de sección, para red equipotencial (material) | 0.000 | 0.12 | 0.00 |
| MTC_cme0527 |  | Caja mecanismo empotrar enlazable (material) | 1.000 | 0 | 0.00 |
| MTC_PMATAUX | % | Pequeño material (material) | 0.000 | 3 | 0.00 |
| MOC_002 | h | Oficial 1ª electricista (mano de obra) | 0.000 | 22 | 0.00 |
| MOC_100 | h | Ayudante electricista (mano de obra) | 0.000 | 20.3 | 0.00 |
|  |  | Costes directos |  |  | 109.37 |

## Recursos

**MTC_AIA010B** m Tubo curvable de PVC, corrugado, negro, diámetro'=20 mm
Tubo curvable de PVC, corrugado, de color negro, de 20 mm de diámetro nominal, para canalización empotrada en obra de fábrica (paredes y techos). Resistencia a la compresión 320 N, resistencia al impacto 1 julio, temperatura de trabajo -5°C hasta 60°C, con grado de protección IP 545 según UNE 20324, no propagador de la llama. Según UNE-EN 61386-1 y UNE-EN 61386-22.
