# Conj. termostato electrónico para calefacción o ventilación beige, serie Coral

- Propiedad del archivo: CONSTRUNARIO
- Formato: FIEBDC-3/2012
- Programa: Construnario Versión 3.51
- Fecha de los precios: 02/03/2023
- Divisa: EUR
- Código: fabrica-elec (23/03/2023)

**PBJC_11041251** Conj. termostato electrónico para calefacción o ventilación beige, serie Coral
Termostato electrónico para calefacción o ventilación beige de la serie BJC Coral. - Formado por las refs. 18544, 21744-A y 21211-A. - Tubo PVC corrugado de M 20/gp5. - Conductor rígido de 1,5 mm2 de Cu. - Aislamiento VV 750 V. - Incluyendo caja de registro, caja de mecanismo de modulo estrecho con tornillos, totalmente montado e instalado.

| Código | Ud | Descripción | Rendimiento | Precio | Importe |
|---|---|---|---|---|---|
| BJC18544 | u | Termostato electrónico para calefacción o ventilación BJC, con referencia 18544 230 V~/1900 W cos ? = 1 230 V~/450 W cos ? = 0,6 Regulación de 5 °C a 30 °C Histéresis ± 1 °C Envase 1 Código EAN: 8421870059899 Código ETIM 8.0: EC010927 (material) | 1.000 | 140.74 | 140.74 |
| BJC21744_A | u | Tapa termostato electrónico ambiente beige, serie Coral (material) | 1.000 | 8.29 | 8.29 |
| BJC21211_A | u | Marco 1 elemento beige BJC, con referencia 21211-A de la familia Coral Código EAN: 8421870651451 (material) | 1.000 | 2.24 | 2.24 |
| MTC_AIA010B | m | Tubo curvable de PVC, corrugado, negro, diámetro'=20 mm (material) | 0.000 | 0.15 | 0.00 |
| MTC_TTC020A | m | Conductor rígido unipolar de cobre, aislado, 750 V y 2,5 mm² de sección, para red equipotencial (material) | 0.000 | 0.12 | 0.00 |
| BJC2373_I | u | Caja universal cuadrada, referencia 2373-I de BJC. 60 mm (material) | 1.000 | 0.32 | 0.32 |
| MTC_PMATAUX | % | Pequeño material (material) | 0.000 | 3 | 0.00 |
| MOC_002 | h | Oficial 1ª electricista (mano de obra) | 0.000 | 22 | 0.00 |
| MOC_100 | h | Ayudante electricista (mano de obra) | 0.000 | 20.3 | 0.00 |
|  |  | Costes directos |  |  | 151.59 |

## Recursos

**BJC21744_A** u Tapa termostato electrónico ambiente beige, serie Coral
Tapa termostato electrónico ambiente beige, con referencia 21744-A de la serie Coral Código EAN: 8421870662983 Código ETIM 8.0: EC000011

**MTC_AIA010B** m Tubo curvable de PVC, corrugado, negro, diámetro'=20 mm
Tubo curvable de PVC, corrugado, de color negro, de 20 mm de diámetro nominal, para canalización empotrada en obra de fábrica (paredes y techos). Resistencia a la compresión 320 N, resistencia al impacto 1 julio, temperatura de trabajo -5°C hasta 60°C, con grado de protección IP 545 según UNE 20324, no propagador de la llama. Según UNE-EN 61386-1 y UNE-EN 61386-22.

**BJC2373_I** u Caja universal cuadrada, referencia 2373-I de BJC. 60 mm
Caja universal cuadrada Material termoplástico de BJC, con referencia 2373-I Código EAN: 8421870650607 Código ETIM 8.0: EC000450
