# Interruptor bipolar gris Sombra, serie Coral

- Propiedad del archivo: CONSTRUNARIO
- Formato: FIEBDC-3/2012
- Programa: Construnario Versión 3.51
- Fecha de los precios: 02/03/2023
- Divisa: EUR
- Código: fabrica-elec (23/03/2023)

**PBJC_11041410** u Interruptor bipolar gris Sombra, serie Coral
Punto de luz sencillo realizado con interruptor bipolar gris Sombra de la serie BJC Coral. - Formado por las refs. 16508, 21708-GS, 21211-GS. - Tubo PVC corrugado de M 20/gp5. - Conductor rígido de 1,5 mm2 de Cu. - Aislamiento VV 750 V. - Incluyendo caja de registro, caja de mecanismo de modulo estrecho con tornillos, totalmente montado e instalado.

| Código | Ud | Descripción | Rendimiento | Precio | Importe |
|---|---|---|---|---|---|
| BJC16508 | u | Interruptor bipolar 10 A 250 V~, referencia 16508 de la serie Sol de BJC (material) | 1.000 | 11.05 | 11.05 |
| BJC16_BAST | u | Bastidor metálico para mecanismos BJC, con referencia 16-BAST de la familia Mecanismos Sol Código EAN: 8421870025832 Código ETIM 8.0: EC000013 (material) | 1.000 | 0.94 | 0.94 |
| BJC21708_GS | u | Tecla interruptor bipolar gris Sombra BJC, con referencia 21708-GS de la familia Coral Color Código EAN: 8421870121848 Código ETIM 8.0: EC000011 (material) | 1.000 | 5.21 | 5.21 |
| BJC21211_GS | u | Marco 1 elemento gris Sombra BJC, con referencia 21211-GS de la familia Coral Color Código EAN: 8421870652014 Código ETIM 8.0: EC000007 (material) | 1.000 | 4.77 | 4.77 |
| MTC_AIA010B | m | Tubo curvable de PVC, corrugado, negro, diámetro'=20 mm (material) | 0.000 | 0.15 | 0.00 |
| MTC_TTC020A | m | Conductor rígido unipolar de cobre, aislado, 750 V y 2,5 mm² de sección, para red equipotencial (material) | 0.000 | 0.12 | 0.00 |
| BJC2373_I | u | Caja universal cuadrada, referencia 2373-I de BJC. 60 mm (material) | 1.000 | 0.32 | 0.32 |
| MTC_PMATAUX | % | Pequeño material (material) | 0.000 | 3 | 0.00 |
| MOC_002 | h | Oficial 1ª electricista (mano de obra) | 0.000 | 22 | 0.00 |
| MOC_100 | h | Ayudante electricista (mano de obra) | 0.000 | 20.3 | 0.00 |
|  |  | Costes directos |  |  | 22.29 |

## Recursos

**BJC16508** u Interruptor bipolar 10 A 250 V~, referencia 16508 de la serie Sol de BJC
Interruptor bipolar BJC, con referencia 16508 de la familia Mecanismos Sol. El mismo interruptor sirve, cambiando solo el esquema de instalación, para tecla bipolar con luz o bipolar control Código EAN: 8421870020295 Código ETIM 8.0: EC001590

**MTC_AIA010B** m Tubo curvable de PVC, corrugado, negro, diámetro'=20 mm
Tubo curvable de PVC, corrugado, de color negro, de 20 mm de diámetro nominal, para canalización empotrada en obra de fábrica (paredes y techos). Resistencia a la compresión 320 N, resistencia al impacto 1 julio, temperatura de trabajo -5°C hasta 60°C, con grado de protección IP 545 según UNE 20324, no propagador de la llama. Según UNE-EN 61386-1 y UNE-EN 61386-22.

**BJC2373_I** u Caja universal cuadrada, referencia 2373-I de BJC. 60 mm
Caja universal cuadrada Material termoplástico de BJC, con referencia 2373-I Código EAN: 8421870650607 Código ETIM 8.0: EC000450
