# Interruptor - conmutador tarjetero 1 microrruptor blanco polar, serie Viva

- Propiedad del archivo: CONSTRUNARIO
- Formato: FIEBDC-3/2012
- Programa: Construnario Versión 3.51
- Fecha de los precios: 02/03/2023
- Divisa: EUR
- Código: fabrica-elec (23/03/2023)

**PBJC_11051114** u Interruptor - conmutador tarjetero 1 microrruptor blanco polar, serie Viva
Punto conmutado tarjetero realizado con interruptor - conmutador tarjetero 1 microrruptor blanco polar de la serie BJC Viva. - Formado por las refs. 23068, 23001, 23201. - Tubo PVC corrugado de M 20/gp5. - Conductor rígido de 1,5 mm2 de Cu. - Aislamiento VV 750 V. - Incluyendo caja de registro, caja de mecanismo de modulo estrecho con tornillos, totalmente montado e instalado.

| Código | Ud | Descripción | Rendimiento | Precio | Importe |
|---|---|---|---|---|---|
| BJC23068 | u | Interruptor - conmutador tarjetero 1 microrruptor blanco polar BJC, con referencia 23068 de la familia Viva Código EAN: 8421870679721 Código ETIM 8.0: EC001590 (material) | 1.000 | 40.05 | 40.05 |
| BJC23001 | u | Marco 1 elemento, 86x86 mm, blanco Polar BJC, con referencia 23001 de la familia Viva Código EAN: 8421870671909 Código ETIM 8.0: EC000007 (material) | 1.000 | 1.25 | 1.25 |
| BJC23201 | u | Placa 1 elemento horiz/vertical standard, blanco 55x55 mm BJC, con referencia 23201 de la familia Viva Código EAN: 8421870672012 Código ETIM 8.0: EC000007 (material) | 1.000 | 3.9 | 3.90 |
| MTC_AIA010B | m | Tubo curvable de PVC, corrugado, negro, diámetro'=20 mm (material) | 0.000 | 0.15 | 0.00 |
| MTC_TTC020A | m | Conductor rígido unipolar de cobre, aislado, 750 V y 2,5 mm² de sección, para red equipotencial (material) | 0.000 | 0.12 | 0.00 |
| MTC_cme0527 | u | Caja mecanismo empotrar enlazable (material) | 1.000 | 0.61 | 0.61 |
| MTC_PMATAUX | % | Pequeño material (material) | 0.000 | 3 | 0.00 |
| MOC_002 | h | Oficial 1ª electricista (mano de obra) | 0.000 | 22 | 0.00 |
| MOC_100 | h | Ayudante electricista (mano de obra) | 0.000 | 20.3 | 0.00 |
|  |  | Costes directos |  |  | 45.81 |

## Recursos

**MTC_AIA010B** m Tubo curvable de PVC, corrugado, negro, diámetro'=20 mm
Tubo curvable de PVC, corrugado, de color negro, de 20 mm de diámetro nominal, para canalización empotrada en obra de fábrica (paredes y techos). Resistencia a la compresión 320 N, resistencia al impacto 1 julio, temperatura de trabajo -5°C hasta 60°C, con grado de protección IP 545 según UNE 20324, no propagador de la llama. Según UNE-EN 61386-1 y UNE-EN 61386-22.
