# Detector movimiento blanco, serie Viva

- Propiedad del archivo: CONSTRUNARIO
- Formato: FIEBDC-3/2012
- Programa: Construnario Versión 3.51
- Fecha de los precios: 02/03/2023
- Divisa: EUR
- Código: fabrica-elec (23/03/2023)

**PBJC_11051119** u Detector movimiento blanco, serie Viva
Detector de movimiento y marco blanco polar, serie Viva de BJC. - Realizado con detector de movimiento esférico mecanismo de 3 hilos, capacidad de contacto (2 hilos, salida relé): - Carga resistiva 2300 W, 10 A máx, cos ?=1. - Carga inductiva 1500 W, 5 A máx, cos ?=0,6. - Halógenas con transformador 1000 VA. - Balastos electrónicos ej. 2x36 W (20 máx.). - Compatible con cargas LED. - Tubo PVC corrugado de M 20/gp5. - Conductor rígido de 1,5 mm2 de Cu. - Aislamiento VV 750 V. - Incluyendo caja de registro, caja de mecanismo universal con tornillos, totalmente montado e instalado. Referencias: 23555-3, 23001.

| Código | Ud | Descripción | Rendimiento | Precio | Importe |
|---|---|---|---|---|---|
| BJC23555_3 | u | Detector movimiento 3 hilos, blanco BJC, con referencia 23555-3 de la familia Viva - Realizado con detector de movimiento esférico mecanismo de 3 hilos, capacidad de contacto (2 hilos, salida relé): - Carga resistiva 2300 W, 10 A máx, cos ?=1. - Carga inductiva 1500 W, 5 A máx, cos ?=0,6. - Halógenas con transformador 1000 VA. - Balastos electrónicos ej. 2x36 W (20 máx.). - Compatible con cargas Led Código EAN: 8421870045458 Código ETIM 8.0: EC001590 (material) | 1.000 | 133.02 | 133.02 |
| BJC23001 | u | Marco 1 elemento, 86x86 mm, blanco Polar BJC, con referencia 23001 de la familia Viva Código EAN: 8421870671909 Código ETIM 8.0: EC000007 (material) | 1.000 | 1.25 | 1.25 |
| MTC_AIA010B | m | Tubo curvable de PVC, corrugado, negro, diámetro'=20 mm (material) | 0.000 | 0.15 | 0.00 |
| MTC_TTC020A | m | Conductor rígido unipolar de cobre, aislado, 750 V y 2,5 mm² de sección, para red equipotencial (material) | 0.000 | 0.12 | 0.00 |
| BJC2373_I | u | Caja universal cuadrada, referencia 2373-I de BJC. 60 mm (material) | 1.000 | 0.32 | 0.32 |
| MTC_PMATAUX | % | Pequeño material (material) | 0.000 | 3 | 0.00 |
| MOC_002 | h | Oficial 1ª electricista (mano de obra) | 0.000 | 22 | 0.00 |
| MOC_100 | h | Ayudante electricista (mano de obra) | 0.000 | 20.3 | 0.00 |
|  |  | Costes directos |  |  | 134.59 |

## Recursos

**MTC_AIA010B** m Tubo curvable de PVC, corrugado, negro, diámetro'=20 mm
Tubo curvable de PVC, corrugado, de color negro, de 20 mm de diámetro nominal, para canalización empotrada en obra de fábrica (paredes y techos). Resistencia a la compresión 320 N, resistencia al impacto 1 julio, temperatura de trabajo -5°C hasta 60°C, con grado de protección IP 545 según UNE 20324, no propagador de la llama. Según UNE-EN 61386-1 y UNE-EN 61386-22.

**BJC2373_I** u Caja universal cuadrada, referencia 2373-I de BJC. 60 mm
Caja universal cuadrada Material termoplástico de BJC, con referencia 2373-I Código EAN: 8421870650607 Código ETIM 8.0: EC000450
