# Termostato de ambiente para suelo radiante blanco Polar, serie Viva

- Propiedad del archivo: CONSTRUNARIO
- Formato: FIEBDC-3/2012
- Programa: Construnario Versión 3.51
- Fecha de los precios: 02/03/2023
- Divisa: EUR
- Código: fabrica-elec (23/03/2023)

**PBJC_11051155** u Termostato de ambiente para suelo radiante blanco Polar, serie Viva
Termostato de ambiente para suelo radiante blanco Polar de la serie BJC Viva. - Formado por las refs. 23244 y 23001. - Tubo PVC corrugado de M 20/gp5. - Conductor rígido de 1,5 mm2 de Cu. - Aislamiento VV 750 V. - Incluyendo caja de registro, caja de mecanismo de modulo estrecho con tornillos, totalmente montado e instalado.

| Código | Ud | Descripción | Rendimiento | Precio | Importe |
|---|---|---|---|---|---|
| BJC23244 | u | Termostato ambiente para suelo radiante blanco Polar (material) | 1.000 | 201 | 201.00 |
| BJC23001 | u | Marco 1 elemento, 86x86 mm, blanco Polar BJC, con referencia 23001 de la familia Viva Código EAN: 8421870671909 Código ETIM 8.0: EC000007 (material) | 1.000 | 1.25 | 1.25 |
| MTC_AIA010B | m | Tubo curvable de PVC, corrugado, negro, diámetro'=20 mm (material) | 0.000 | 0.15 | 0.00 |
| MTC_TTC020A | m | Conductor rígido unipolar de cobre, aislado, 750 V y 2,5 mm² de sección, para red equipotencial (material) | 0.000 | 0.12 | 0.00 |
| BJC2373_I | u | Caja universal cuadrada, referencia 2373-I de BJC. 60 mm (material) | 1.000 | 0.32 | 0.32 |
| MTC_PMATAUX | % | Pequeño material (material) | 0.000 | 3 | 0.00 |
| MOC_002 | h | Oficial 1ª electricista (mano de obra) | 0.000 | 22 | 0.00 |
| MOC_100 | h | Ayudante electricista (mano de obra) | 0.000 | 20.3 | 0.00 |
|  |  | Costes directos |  |  | 202.57 |

## Recursos

**BJC23244** u Termostato ambiente para suelo radiante blanco Polar
Termostato ambiente para suelo radiante blanco Polar de referencia 23244. Control electrónico de temperatura para sistemas de calefacción, por ejemplo: sistemas de suelo radiante eléctrico, baños, techos, mármoles y paredes radiantes. Tensión: 230 V ~, 50 Hz Sensor: externo o interno+externo (monitor). Sensor de suelo incluido en el envase. Capacidad de corte: 16(2) A Rango de consigna: 10 to 50 °C (escala 1 a 5) Indicaciones (LEDs): calefacción en marcha (red) y modo eco activado (green). Extensión del sensor: hasta 50 m solo con cable 0.5 mm2, con doble aislamiento. Nota: Debe asegurarse que el cableado del sensor va dentro de una conducción protectora. No es posible el cableado del sensor en paralelo con líneas que conduzcan corrientes alternas. Código EAN: 8421870676010 Código ETIM 8.0: EC010927

**MTC_AIA010B** m Tubo curvable de PVC, corrugado, negro, diámetro'=20 mm
Tubo curvable de PVC, corrugado, de color negro, de 20 mm de diámetro nominal, para canalización empotrada en obra de fábrica (paredes y techos). Resistencia a la compresión 320 N, resistencia al impacto 1 julio, temperatura de trabajo -5°C hasta 60°C, con grado de protección IP 545 según UNE 20324, no propagador de la llama. Según UNE-EN 61386-1 y UNE-EN 61386-22.

**BJC2373_I** u Caja universal cuadrada, referencia 2373-I de BJC. 60 mm
Caja universal cuadrada Material termoplástico de BJC, con referencia 2373-I Código EAN: 8421870650607 Código ETIM 8.0: EC000450
