# Conj. Pulsador timbre con difusor, Blanco polar / Blanco polar, serie Miro

- Propiedad del archivo: CONSTRUNARIO
- Formato: FIEBDC-3/2012
- Programa: Construnario Versión 3.51
- Fecha de los precios: 02/03/2023
- Divisa: EUR
- Código: fabrica-elec (23/03/2023)

**PSIE_11101015** Conj. Pulsador timbre con difusor, Blanco polar / Blanco polar, serie Miro
Conj. Pulsador timbre con difusor, Blanco polar / Blanco polar, serie Miro - Formada por las refs. 18516X, 180391, 5TG62705WH11 y 5TG11110WH. - Tubo PVC corrugado de M 20/gp5. - Conductor rígido de 2,5 mm2 de Cu. - Aislamiento VV 750 V. - En sistema monofásico con toma de tierra (fase, neutro y tierra), incluyendo caja de registro, caja de mecanismo universal con tornillos, totalmente montado e instalado.

| Código | Ud | Descripción | Rendimiento | Precio | Importe |
|---|---|---|---|---|---|
| SIE18516X | u | Pulsador con garras (material) | 1.000 | 7.65 | 7.65 |
| SIE18039-1AZ |  | Señalizador luminoso bipolar y control P.VDE (material) | 1.000 | 10.27 | 10.27 |
| SIE5TG62705WH11 | u | Tecla, símbolo campana, difusor, Blanco Polar de Miro (material) | 1.000 | 3.74 | 3.74 |
| SIE5TG11110WH | u | Color, marco 1, Blanco Polar de Miro (material) | 1.000 | 3.8 | 3.80 |
| MTC_AIA010B | m | Tubo curvable de PVC, corrugado, negro, diámetro'=20 mm (material) | 0.000 | 0.15 | 0.00 |
| MTC_TTC020A | m | Conductor rígido unipolar de cobre, aislado, 750 V y 2,5 mm² de sección, para red equipotencial (material) | 0.000 | 0.12 | 0.00 |
| SIE2373I | u | Caja universal enlazable con tornillos - 60 mm (material) | 0.000 | 0.32 | 0.00 |
| MTC_PMATAUX | % | Pequeño material (material) | 0.000 | 3 | 0.00 |
| MOC_002 | h | Oficial 1ª electricista (mano de obra) | 0.000 | 22 | 0.00 |
| MOC_100 | h | Ayudante electricista (mano de obra) | 0.000 | 20.3 | 0.00 |
|  |  | Costes directos |  |  | 25.46 |

## Recursos

**SIE18516X** u Pulsador con garras
Código EAN: 8421870045496 Código ETIM 8.0: EC000029

**SIE5TG62705WH11** u Tecla, símbolo campana, difusor, Blanco Polar de Miro
Código EAN: 4001869555539 Código ETIM 8.0: EC000011

**SIE5TG11110WH** u Color, marco 1, Blanco Polar de Miro
Código EAN: 4001869552569 Código ETIM 8.0: EC000007

**MTC_AIA010B** m Tubo curvable de PVC, corrugado, negro, diámetro'=20 mm
Tubo curvable de PVC, corrugado, de color negro, de 20 mm de diámetro nominal, para canalización empotrada en obra de fábrica (paredes y techos). Resistencia a la compresión 320 N, resistencia al impacto 1 julio, temperatura de trabajo -5°C hasta 60°C, con grado de protección IP 545 según UNE 20324, no propagador de la llama. Según UNE-EN 61386-1 y UNE-EN 61386-22.

**SIE2373I** u Caja universal enlazable con tornillos - 60 mm
Código EAN: 8421870650607 Código ETIM 8.0: EC000450
