# Conj. Interruptor bipolar con difusor, Blanco Mate / Blanco Mate, serie Miro

- Propiedad del archivo: CONSTRUNARIO
- Formato: FIEBDC-3/2012
- Programa: Construnario Versión 3.51
- Fecha de los precios: 02/03/2023
- Divisa: EUR
- Código: fabrica-elec (23/03/2023)

**PSIE_15001011** Conj. Interruptor bipolar con difusor, Blanco Mate / Blanco Mate, serie Miro
Conj. Interruptor bipolar con difusor, Blanco Mate / Blanco Mate, serie Miro - Formada por las refs. 18608X, 59708-SWL y 59001-SW. - Tubo PVC corrugado de M 20/gp5. - Conductor rígido de 2,5 mm2 de Cu. - Aislamiento VV 750 V. - En sistema monofásico con toma de tierra (fase, neutro y tierra), incluyendo caja de registro, caja de mecanismo universal con tornillos, totalmente montado e instalado.

| Código | Ud | Descripción | Rendimiento | Precio | Importe |
|---|---|---|---|---|---|
| SIE18608X | u | Interruptor bipolar de control con garra (material) | 1.000 | 34.46 | 34.46 |
| SIE5TG62705SW41 | u | Tecla bipolar I/O, difusor, Blanco Mate de Miro (material) | 1.000 | 7.39 | 7.39 |
| SIE5TG11110SW | u | Color, marco 1, Blanco Mate de Miro (material) | 1.000 | 7.58 | 7.58 |
| MTC_AIA010B | m | Tubo curvable de PVC, corrugado, negro, diámetro'=20 mm (material) | 6.000 | 0.15 | 0.90 |
| MTC_TTC020A | m | Conductor rígido unipolar de cobre, aislado, 750 V y 2,5 mm² de sección, para red equipotencial (material) | 18.000 | 0.12 | 2.16 |
| SIE2373I | u | Caja universal enlazable con tornillos - 60 mm (material) | 1.000 | 0.32 | 0.32 |
| MTC_PMATAUX | % | Pequeño material (material) | 1.000 | 3 | 3.00 |
| MOC_002 | h | Oficial 1ª electricista (mano de obra) | 0.300 | 22 | 6.60 |
| MOC_100 | h | Ayudante electricista (mano de obra) | 0.300 | 20.3 | 6.09 |
|  |  | Costes directos |  |  | 68.50 |

## Recursos

**SIE18608X** u Interruptor bipolar de control con garra
Código EAN: 8421870045748 Código ETIM 8.0: EC001590

**SIE5TG62705SW41** u Tecla bipolar I/O, difusor, Blanco Mate de Miro
Código EAN: 4047624193271 Código ETIM 8.0: EC000011

**SIE5TG11110SW** u Color, marco 1, Blanco Mate de Miro
Código EAN: 4047624193486 Código ETIM 8.0: EC000007

**MTC_AIA010B** m Tubo curvable de PVC, corrugado, negro, diámetro'=20 mm
Tubo curvable de PVC, corrugado, de color negro, de 20 mm de diámetro nominal, para canalización empotrada en obra de fábrica (paredes y techos). Resistencia a la compresión 320 N, resistencia al impacto 1 julio, temperatura de trabajo -5°C hasta 60°C, con grado de protección IP 545 según UNE 20324, no propagador de la llama. Según UNE-EN 61386-1 y UNE-EN 61386-22.

**SIE2373I** u Caja universal enlazable con tornillos - 60 mm
Código EAN: 8421870650607 Código ETIM 8.0: EC000450
