# Tapa-botón regulador, Platino Metalizado de Style

- Propiedad del archivo: CONSTRUNARIO
- Formato: FIEBDC-3/2012
- Programa: Construnario Versión 3.51
- Fecha de los precios: 02/03/2023
- Divisa: EUR

| Código | Ud | Descripción | Precio |
|---|---|---|---|
| SIE5TC89120PM | u | Tapa-botón regulador, Platino Metalizado de Style | 23.89 |
