# Tapa-botón regulador, Blanco Polar de Style

- Propiedad del archivo: CONSTRUNARIO
- Formato: FIEBDC-3/2012
- Programa: Construnario Versión 3.51
- Fecha de los precios: 02/03/2023
- Divisa: EUR

| Código | Ud | Descripción | Precio |
|---|---|---|---|
| SIE5TC89120WH | u | Tapa-botón regulador, Blanco Polar de Style | 8.19 |
