# Color, marco 1, Blanco Polar de Miro

- Propiedad del archivo: CONSTRUNARIO
- Formato: FIEBDC-3/2012
- Programa: Construnario Versión 3.51
- Fecha de los precios: 02/03/2023
- Divisa: EUR

**SIE5TG11110WH** u Color, marco 1, Blanco Polar de Miro
Precio: 3.80
Marco 1 elemento blanco polar. Código EAN: 4001869552569 Código ETIM 8.0: EC000007
