# Adaptador 51x51mm, Carbono Metalizado de Miro

- Propiedad del archivo: CONSTRUNARIO
- Formato: FIEBDC-3/2012
- Programa: Construnario Versión 3.51
- Fecha de los precios: 02/03/2023
- Divisa: EUR

| Código | Ud | Descripción | Precio |
|---|---|---|---|
| SIE5TG1150 | u | Adaptador 51x51mm, Carbono Metalizado de Miro | 10.49 |
