# Tecla, símbolo luz, Carbono Metalizado de Miro

- Propiedad del archivo: CONSTRUNARIO
- Formato: FIEBDC-3/2012
- Programa: Construnario Versión 3.51
- Fecha de los precios: 02/03/2023
- Divisa: EUR

| Código | Ud | Descripción | Precio |
|---|---|---|---|
| SIE5TG62010CM20 | u | Tecla, símbolo luz, Carbono Metalizado de Miro | 5.79 |
