# Tecla simple símbolo bombilla difusor, Blanco Polar de Miro

- Propiedad del archivo: CONSTRUNARIO
- Formato: FIEBDC-3/2012
- Programa: Construnario Versión 3.51
- Fecha de los precios: 02/03/2023
- Divisa: EUR

| Código | Ud | Descripción | Precio |
|---|---|---|---|
| SIE5TG62010WH21 | u | Tecla simple símbolo bombilla difusor, Blanco Polar de Miro | 3.74 |
